# FIS_Neubau Sanitärkiosk
Angebotsaufforderung (GAEB DA XML 3.3, DA83)
Projekt: 636 FIS_Neubau Sanitärkiosk
Währung: EUR
Erstellt mit: G&W CALIFORNIA PRO, CALIFORNIA PRO V13.2.06, 19.03.2026

## Zusätzlicher Text
|  | Leistungsverzeichnis |
| --- | --- |
| Gewerk / Los: | Los 10 - Schließanlage |
|  | 18_HB2026_PreK410 |
| Bauvorhaben: | Modernisierung Freizeitinfrastruktur am Seestrand Senftenberg - Neubau Sanitärkiosk |
| Bauort: | Am Stadthafen, 01968 Senftenberg |
| Bauherr: | Zweckverband Lausitzer Seenland Brandenburg / Straße zur Südsee 1, 01968 Senftenberg |
| Planung und Bauleitung: |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 |
| Ansprechpartner: | Hauptstraße 22 / 01454 Radeberg / / Herr Bergstein / Herr Kersten (ZV LSB) |
| Angebotsabgabe: | 13. April 2026, 15:15 Uhr |
| Ausführungszeitraum: | 07.10.2026 - 07.10.2026 |
| Bieter: | Ausschreibender: |
| ungeprüfte Angebotssumme inkl. MwSt: | geprüfte Angebotssumme inkl. MwSt: |
| EUR ................................................................... | EUR ................................................................. |
| .............................................................................. | .............................................................................. |
| Ort, Datum, Stempel und Unterschrift | Ort, Datum, Stempel und Unterschrift |

## Baubeschreibung
Baubeschreibung

1. Lage
Der Zweckverband Lausitzer Seenland Brandenburg plant in unmittelbarer Umgebung des Stadthafens Senftenberg die weitere touristische Entwicklung der Seestrandbereiche, u.a. mit Umgestaltung bzw. Modernisierung des westlichen (‚Seestrand Senftenberg West‘) Strandabschnittes, hier „Westmole“ genannt.
Untergrund  :  Flaches Gelände
Geländehöhe  :  OKG ca.= 101,54m ü.NN
Windlastzone  :  2
Geländekategorie  :
Gebäudehöhe über Gelände:  OKFFB = 101,58m ü.NN

2. Baugelände
Der Gebäudeneubau gliedert sich in den Hauptfunktionsbereich am Seestrand Senftenberg West ein. Die weitreichend gestaltete Anlage wird durch den Strandbereich, den bestehenden Spielplatz mit elf blau geformten EPDM-Hügeln und einer Vielzahl an Bestandsgehölzen geprägt. Der Baustandort des Sanitärgebäudes mit Imbissversorgung ist in unmittelbarer Nähe zum bestehenden Wegenetz, zwischen seeumlaufenden Radweg und Gehweg am Spielplatz, zu verorten.
Die Exposition des Geländes kann als nahezu eben mit einem leichten Gefälle zum Seestrand wahrgenommen werden.

3. Baugrund
Am 31.03.2025 wurde ein Baugrundgutachten vorgelegt. Folgende Aussagen mit Relevanz für den Hochbau wurden getroffen:
- stark wechselhafte Baugrundverhältnisse, bestehend aus enggestuften Sanden der Bodengruppe SE und ausgeprägt plastische Schluffe der Bodengruppe UA anstehen -> schwach durchlässig; Austauschbodenschichten ggf. in einer Lagenstärke von 0,30 m vorsehen
- Sande der Bodengruppen SW, SU und SU*, Kiese der Bodengruppe GE sowie Tone der Bodengruppen TA und TM -> durchlässig bis stark durchlässig
- keine erhöhten Gehalte an Schadstoffen
- Frostzone II -> Frosteindringtiefe von 1.30 m
- Angabe von Bemessungskenngrößen für Gründungskörper Gebäude
- ergänzende Setzungsberechnungen werden empfohlen
- Wasserhaltungsarbeiten einplanen
- Baumaßnahme möglichst in regenarmer Jahreszeit durchführen.

4. Kurzbeschreibung Architektur

Ein extensives Gründach ist von den Flachdachrändern abgesetzt und mit einer Attika eingefasst. Die Entwässerung erfolgt mittels Gefälledämmung in eine einzelne offene Dachrinne auf der Nordseite. Dort sind auch die beiden Fallrohre angeschlossen, verdeckt durch die Vorgehängte Hinterlüftete Fassade (VHF).
Als Intensivbegrünung wurde ein „Naturdach“ mit einer mittleren Höhe von 200 mm gewählt.

Die Deckenplatte kragt auf der Südseite in Gebäudelänge aus und bietet einen durchgehenden Regen- und Sonnenschutz. Müll- und Flaschensammler sind in der vorbauenden, brüstungshohen Ablage integriert. An der Nordseite ist eine Strom- und Wasserentnahmestelle für Veranstaltungen in der Fassade integriert.

Für die VHF wurde eine stoßsichere HPL-Fassadenplatte gewählt, die durch lineare Fräsungen eine unregelmäßige horizontale Schalungs-/Lamellenstruktur erhalten wird.

5. Kurzbeschreibung Tragwerksplanung

Dachkonstruktion:
- Flachdach als Stb.- Decke mit einseitiger Auskragung.
- ohne thermische Trennung (Gebäude unbeheizt).

Außenwände:
- Tragende Wände Kalksandsteinmauerwerk D = 17.5 cm.
- um den Hausanschlußraum als Porenbeton-Mauerwerk D=24 cm
  Anmerkungen:
1) Ausbildung mit zusätzlichen Stb.-Stützen an den hinteren Gebäudeecken.
2) Verankerung der geplanten Fassade an einer geeigneten Unterkonstruktion,

Innenwände:
- Tragende Wände Kalksandsteinmauerwerk D = 17.5 cm (bzw. 11.5 cm)
- Teilbereich Kühlzelle in Porenbetonmauerwerk D = 24 cm
- Anordnung von Stahlbeton-Zugstützen in den Wandecken unter der nicht auskragenden Decke

Gründung:
- Gründung mit Stahlbetonbodenplatte (mind. H=20 cm) und umlaufender Frostschürze
- auf tragfähig hergestellten Unterbau nach Vorgaben im o.a. Baugrundgutachten

Aussteifung:
Der geplante Anbau ist durch Stahlbetondeckenscheiben und Wandscheiben in ausreichender Anzahl ausgesteift.

6. Kurzbeschreibung Technische Gebäudeausstattung

Für die TGA gelten im Bereich der Sanitäranlagen die Anforderungen einer vandalensicheren Ausführung. Die Beheizung des Objektes entfällt und die Warmwasserbereitung soll im behindertengerechten WC und der Küche dezentral erfolgen. Die WC sind über Außenwandeinheiten zu belüften. Für den Kioskbereich sind bauseits nur die HLSE-Anschlüsse gem. Ausstattungsplan vorzubereiten und für die Küchenabluft über Dach nur der Lüftungsanschluss.
Neue Hausanschlüsse Elektro und Telekommunikation müssen beantragt und von den Netzbetreibern hergestellt werden.
Wir empfehlen vor Angebotsabgabe eine Besichtigung des Objekts bzw. eine Einsichtnahme in die Planungsunterlagen des Architekten.

## Los 10 Schließanlage: 18_HB2026_PreK410
Datum: 19.03.2026

*Hinweis: ZTV - Allgemeine Hinweise*
Diese Vorbemerkungen sind Zusätzliche Technische
Vertragsbedingungen - ZTV

Bei Widersprüchen zu den ZTV gelten vorrangig die
Angaben im Leistungsverzeichnis. Einwände oder
Bedenken gegen das vorliegende LV oder einzelne
Positionen in technischer Hinsicht sind vom Bieter bei
Abgabe seines Angebotes in schriftlicher Form
vorzubringen und zu begründen.

Mit den Preisen ist die komplette Leistung abgegolten,
falls in den besonderen Hinweisen oder den
Leistungsbeschreibungen nichts anderes zum Ausdruck
kommt.
Die Positionen des LVs verstehen sich, soweit nicht
anders vermerkt als inklusive Lieferung aller
Materialien, der Gestellung und Vorhaltung der Geräte,
Absicherungen, Werkzeuge, Maschinen, dem
Transport zur Verwendungsstelle und der Ausführung. In
die Preise sind grundsätzlich alle Aufwendungen
und Kosten, die sich aus der Einhaltung der
Unfallverhütungsvorschriften ergeben, einzurechnen.

Bei der Abrechnung der Leistungen sind die gleichen
Positionsnummern wie im LV zu verwenden.

Werden Gerüste, Geräte und Einrichtungen anderer AN
mitbenutzt, so sind diese auf Ordnungsmäßigkeit
entsprechend UVV zu prüfen. Bedenken sind der
Bauleitung und dem SiGe-Ko unverzüglich schriftlich
mitzuteilen.

Beschädigungen der Gerüste, Geräte und Einrichtungen,
die nachweislich vom AN verursacht wurden,
werden auf Kosten des AN repariert, bzw. ersetzt.

Drei Baustellen-WCs inkl. Handwaschgelgenheiten werden
vom AN Gewerk "erweiterter Rohbau" erstellt
und für die Dauer der Arbeiten den übrigen Gewerken
zur Verfügung gestellt. Die Kosten werden
entsprechend Festlegung in den weiteren besonderen
Vertragsbedingungen umgelegt.

Notwendige Planungsleistungen und notwendige
Bemusterungen können zu den wöchentlichen
Baubesprechungen durch den AN angefordert werden. Für
die Bemusterung behält sich der AG einen
Zeitraum von 14 Tagen, nach Vorlage der entsprechenden
Muster, vor. Für die zeitgerechte Anforderung
der Planung bzw. Bemusterung ist der AN verantwortlich.

Bei der Durchführung der beschriebenen Arbeiten sind
sämtliche Bestimmungen, die der Arbeitssicherheit
dienen, zu beachten. Ein eingeschalteter Sicherheits-
und Gesundheitsschutz-Koordinator wird die
Einhaltung überwachen.

Für die Gesamtmaßnahme wurde ein vorläufiger
Bauzeitenplan erstellt. Im LV sind auch die
Ausführungszeiten durch den Bieter anzugeben. Bei
Auftragserteilung werden die Ausführungszeiten
gemäß angepassten Bauzeitenplan festgeschrieben.

Anschlüsse für Baustrom und Wasser sowie die
Bautoilette werden bauseits errichtet und während der
Bauzeit vorgehalten. Die Kosten für den Verbrauch
werden entsprechend Festlegung in den weiteren
besonderen Vertragsbedingungen umgelegt. Die
Anschlusswerte sind vom Auftragnehmer festzustellen.

Das Übernachten auf der Baustelle ist verboten.

Der Auftragnehmer hat dafür Sorge zu tragen, dass
während der Ausführung seiner Leistungen immer
mindestens ein fließend deutschsprechender Mitarbeiter
seiner Firma auf der Baustelle anwesend ist.

*Hinweis: Hinweis*
Mit der im Folgenden beschriebenen digitalen Schließanlage soll ein Gebäude mit 2 Nutzungseinheiten ausgestattet werden:
- Öffentliche WC-Anlage mit 3 Außentüren (des Zweckverbandes)
- Kioskfunktion (eines Betreibers

Alle zugehörigen Komponenten sind zu liefern, ggf. vorzuhalten/ einzulagern und zeitversetzt einzubauen nach Anordnung der BÜ, je nach Fertigstellung der entsprechenden Bauabschnitte.
Dies ist kalkulatorisch zu berücksichtigen.

### 1 SCHLIESSANLAGE

#### 1.1 SCHLIESSANLAGE

##### 1.1.1 SCHLIESSSYSTEM, DIGITAL

*Hinweis: Bestehendendes Transpondersystem*
Aufgrund des bestehenden Transpondersystems an weiteren Standorten des Zweckverbandes LSB, ist die Kompatibilität mit dem vorhanden System zu gewährleisten. Das heißt, das vorgegebene Produkt des Herstellers SimensVoss für das digitale Schließsystem ist vom Bieter anzubieten.

**1.1.1.1 Digitaler Europrofil Doppelknaufzylinder 3061 FD**
liefern und montieren.

:: für G2-Schließanlagen
:: Baulänge 3030 mm
:: beidseitig freidrehend
:: Edelstahlknäufe
Menge: 5,000 St

**1.1.1.2 Digitaler Europrofil Halbzylinder 3061 mit G2-Funktionalität**
liefern und montieren.

:: Baulänge 3010 mm
:: Knauf nicht demontierbar
:: Edelstahlknauf
Menge: 1,000 St

**1.1.1.3 Digitaler Europrofil Doppelknaufzylinder 3061 Comfort mit G2-Funktionalität**
liefern und montieren.

:: Baulänge 3030 mm
:: Nicht-Elektronikseite ist fest eingekuppelt daher von der Innenseite ohne  Transponder zu bedienen
:: Edelstahlknäufe
Menge: 1,000 St

**1.1.1.4 Digitaler Europrofil Doppelknaufzylinder 3061, antipanik**
*** Bedarfsposition ohne GB
liefern und montieren.

:: mit G2-Funktionalität
:: Baulänge 3030 mm
:: für den Einsatz in Antipanikschlössern
:: beiseitig freidrehend
:: Edelstahlknäufe
Menge: 1,000 St

**1.1.1.5 Aufpreis für Baulängen von 65 mm bis 80 mm**
*** Bedarfsposition ohne GB
Menge: 1,000 St

**1.1.1.6 Aufpreis für Baulängen von 85 mm bis 100 mm**
*** Bedarfsposition ohne GB
Menge: 1,000 St

**1.1.1.7 Aufpreis f. Gesamtlänge über 100 mm bis max. 140 mm**
*** Bedarfsposition ohne GB
(max. 90 mm auf einer Seite!)
Menge: 1,000 St

**1.1.1.8 Aufpreis für Version mit demontierbarem Knauf**
*** Bedarfsposition ohne GB
:: (z.B. für den Einbau hinter Blenden ohne PZ-Lochung)
Menge: 1,000 St

**1.1.1.9 Aufpreis für Version zur Reichweitenerhöhung**
*** Bedarfsposition ohne GB
:: für den Einsatz in Stahl- und Brandschutztüren
Menge: 1,000 St

**1.1.1.10 Aufpreis für wetterfeste Version**
*** Bedarfsposition ohne GB
:: Schutzart IP 66,
:: Schutzart gilt für den kompletten Zylinder (inklusive Knäufen und Gehäuse),
:: geeignet für Einbau in Außentoren,
:: ab Baulänge 30-35 mm,
:: nicht in Kombination mit .TS und .MR lieferbar
Menge: 1,000 St

**1.1.1.11 Aufpreis für Version mit Zeitzonensteuerung und Protokollierung**
*** Bedarfsposition ohne GB
:: 100 unterschiedliche Zeitgruppen (bei beliebigen Zeitzonenplänen)
:: Protokollierung der letzten 3000 Ereignisse,
Menge: 1,000 St

**1.1.1.12 Kernziehschutzadapter für freidrehende TN4-Zylinder**
*** Bedarfsposition ohne GB
Verlängerung 8 mm
Menge: 1,000 St

**1.1.1.13 Montage-/Batterieschlüssel**
Spezialwerkzeug für die Demontage sowie den Batteriewechsel (Knopfzellen) in
TN4-Zylindern
Menge: 1,000 St

**1.1.1.14 Transponder 3064**
Identmedium im digitalen Schließsystem 3060,
:: in robustem Gehäuse mit blauem Taster,
:: Durchmesser 42 mm,
:: Schutzart IP 65
Menge: 5,000 St

**1.1.1.15 Zulage verklebtes Gehäuse**
Zulage zu Vorposition
(IP66)
Menge: 5,000 St

**1.1.1.16 Software zur Verwaltung der Offline-Komponenten**
- Einzelplatz-Version
- Verwaltung von Offline-Komponenten
- lokale Installation der Software und der Daten auf einem Rechner
Menge: 1,000 St

**1.1.1.17 Programmiergerät zum Anschluss an einen PC/Laptop über USB-Schnittstelle**
- Im Lieferumfang enthalten: Programmiergerät, USB-Kabel, Kurzanleitung, 2 in  tegrierte Akkus.
- Bei Einsatz mit einem PC/Laptop, muss eine SimonsVoss-Schließplan-Softwa  re verwendet werden.
- In Verbindung mit einem Tablett wird zusätzlich die Programmiersoftware LSM  Mobile benötigt.
Menge: 1,000 St

##### 1.1.2 SONSTIGES

**1.1.2.1 WC-Schild, taktil, Edelstahl - BITTE GENAUE ANGABEN**
liefern und montieren.

Art: Behinderten-WC, Herren-WC, Damen-WC, für Außen und Innenbereich.

Die Schilder sind dem AG rechtzeit zur Bemusterung vorzulegen.
Menge: 4,000 St

**1.1.2.2 Schließzylinder mechanisch - BITTE GENAUE ANGABEN**
Profil Halb-und Doppel-Schließzylinder, nach DIN EN 1303 und
DIN 18252, 6-Stiftig, mit geschütztem Profil, inkl. Schließkarten,
Ausführung gemäß Schließplan, liefern und montieren.

Schlüssel je Zylinder:  3 Stück
Anzahl getrennte Schließkreise:  4 Stück
Anzahl Zylinder insgesamt:  7 Stück
Menge: 1,000 psch

**1.1.2.3 Zusätzliche Schlüssel zu vorgenannter Position**
je Schlüssel
Menge: 1,000 St
